# Klingelanlage Kürfürstenstr. 148
Angebotsaufforderung (GAEB 90, DA83)
Währung: EUR

## Kurfürstenstr. 148 - Klingelanlage
Datum: 09.08.24

*Hinweis*
BAUVORHABEN:  Kurfürstenstr. 148, 10785 Berlin

GEWERK:  Elektro

Angaben zum Bauwerk

Ausführungsort:  Treppenhaus, Keller und
  Wohnungseingänge

Vor Angebotsabgabe ist zwingend eine
Ortsbesichtigung mit der auf Seite 1 unserer Anfrage
benannten Bauleitung durchzuführen.

Ausführungszeitraum:  2023

*Hinweis*
In den Objekten werden die Treppenhäuser modernisiert.
Hierzu werden die vorhandenen Zählertafeln in den
Wohnungen demontiert und eine neue Zähleranlage im
Keller montiert. Die Treppenhausbeleuchtung wird neu
installiert, die Leitungen für die vorhandene
Sprechanlage sind zu installieren, die Sprechgeräte und
die Elektronik für den Sprechverkehr zu verdrahten. Im
Rahmen der Modernisierung wird die Allgemeinbeleuchtung
im Treppenhaus, auf dem Hof und im Keller erneuert.
Die Dachgeschosswohnungen wurden schon modernisiert.
Die Dachgeschosse müssen in die Klingelanlage
integriert werden.

Alle Termine mit den Mietern hat der AN selber
abzustimmen. Der AN erhält hierzu einer Mieterliste vom
AG.

Demontage Altgeräte

Die alten Zählertafeln werden durch Verteilungen
ersetzt und sind fachgerecht zu entsorgen. Die
Abrechnung erfolgt pauschal als 1 Stück je Haus.

Zähleranlage

Der Zählerschrank ist mit kompl. Verdrahtung und
Bestückung, gemäß den TAB des örtl. EVU
(Zählerverdrahtung, Stromschiene, SH-Schalter,
Überspannungsschutz Typ1, Kommunikationsfeld,
Abgangsklemmen, Abdeckungen,  Automaten/FI für den
Allgemeinstrom, Automaten/FI für die Antennenanlage
Treppenhausautomat, Verdrahtungsarbeiten etc.) zu
liefern und montieren.
Die Bearbeitung der Zähleranträge sowie die
Zählermontage gehört ebenfalls zum Leistungsumfang.
Die Zählerstände der alten Zähler sind einschl.
Zählernummer schriftl. zu dokumentieren.
Die Terminabsprachen mit dem Zählermonteur und dem
Mieter zur Zählermontage und zur Montage der
Verteilungen sind einzukalkulieren und werden nur
einmal vergütet.

Die Stromversorgung der Mieter (Kühltruhe, Kühlschrank
usw.) sind während der gesamten Umbaumaßnahme zu
gewährleisten.

Durchbrüche

Es kommen nur Decken-/Wanddurchbrüche für die
Steigeleitungen (NYM 5x16 mm²) zur Abrechnung. Für alle
anderen Leitungen sind die Wand-/Deckendurchbohrungen
in den Leitungspreis einzukalkulieren.

Zuleitungen

Es kommen nur die Zuleitungen vom Hausanschluss zum
Zählerschrank bzw. vom Zählerschrank zur Wohnugs-UV zur
Abrechnung. Die Wohnugszuleitungen sind in 5x16mm²
auszuführen.
Die Zuleitung HAK / ZS sind entsprechend der
angeschlossenen Leistung auszuführen. In die
Leitungspreise sind die Kosten für das Verlegen im
Steigeschlitz, in Installationsrohr /-kanal,
Klemmarbeiten usw., einzurechnen.
Alle anderen Leitungsquerschnitte (3x1,5 mm², 5x1,5mm²,
Klingelleitung etc.) sind in die entsprechenden
Positionen bzw. Brennstellen einzukalkulieren.
Die vorhandenen Stromkreiszuleitungen der Wohnungen
sind vom alten Zählerschrank bis zur neuen
Wohnungsunterverteilung zu installieren. Die Verbindung
der alten/neuen Leitungen ist mit Quetschverbinder und
Schrumpfschlauch auszuführen. Eine Verbindung der
Leitungen in a. P. FR Abzweigdosen ist nicht zulässig.

Unterverteilung

Die Wohnungen erhalten neue Unterverteilungen. Die
Unterverteilungen sind in Absprache mit der
Fachbauleitung des AN im Bereich der
Wohnungseingangstür zu montieren.
Die Unterverteilungen sind 4-reihig auf Putz mit Tür
auszuführen und wie folgt zu bestücken:

  2 Stück FI 4-pol. 40A / 0,03A
  9 Stück Automaten 16 A/B
  3 Stück Automaten 10 A/B
  3 Stück Automaten 32 A/B ( wenn Durchlauferhitzer
installiert werden )
  3 Stück Automaten 32 A/B Vorsicherung
FI-Schutzschalter

Ist bereits ein neuer Zählerplatz im Schrank in einer
bereits modernisierten Wohnung installiert, so wird das
Zählerfeld demontiert und ein zum Hersteller passendes
Verteilerfeld zu installieren.
Die Ausführung ist mit der Bauleitung des AG
abzustimmen.

Brennstelle Mieterkeller

Die Mieterkeller erhalten eine Stromkreiszuleitung aus
dem Zählerplatz für die Wohnung. In die Position ist
folgende Leistung einzurechnen: Stromkreiszuleitung aus
der Wohnungsunterverteilung,
Schalter-/Steckdosenkombination, Schiffsarmatur
einschl. Leuchtmittel, Abzweigdose,
Installationsrohr/-kanal, Verbindungsleitung etc..
Die erforderliche Neuinstallation ist mit der
Bauleitung des AG abzustimmen!

Brennstelle Herdanschluss

Jede Wohnung erhält einen Elektroherdanschluß in der
Küche. Die Stromkreiszuleitung ist aus der
Wohnungsunterverteilung zu installieren. Eine
Installation aus dem Zählerschrank ist nicht zulässig.
In die Position ist folgende Leistung einzurechnen:
Stromkreiszuleitung aus der Wohnungsunterverteilung,
Steckdose a. P. FR, Installationskanal, etc..

Die erforderliche Neuinstallation ist mit der
Bauleitung des AG abzustimmen!

Brennstelle Waschmaschinensteckdose

Jede Wohnung erhält eine Waschmaschinensteckdose im
Bad. Die Stromkreiszuleitung ist aus der
Wohnungsunterverteilung zu installieren. Eine
Installation aus dem Zählerschrank ist nicht zulässig.
In die Position ist folgende Leistung einzurechnen:
Stromkreiszuleitung aus der Wohnungsunterverteilung,
Steckdose a. P. FR, Installationskanal, etc..

Die erforderliche Neuinstallation ist mit der
Bauleitung des AG abzustimmen!

Brennstelle Geschirrspülersteckdose

Jede Wohnung erhält eine Geschirrspülersteckdose in der
Küche. Die Stromkreiszuleitung ist aus der
Wohnungsunterverteilung zu installieren. Eine
Installation aus dem Zählerschrank ist nicht zulässig.
In die Position ist folgende Leistung einzurechnen:
Stromkreiszuleitung aus der Wohnungsunterverteilung,
Steckdose a. P. FR, Installationskanal, etc..

Die erforderliche Neuinstallation ist mit der
Bauleitung des AG abzustimmen!

Brennstelle Durchlauferhitzer

Die bestehende Warmwasserbereitung wird geändert. Es
sind teilweise Gas-Durchlauferhitzer und teilweise
Speicher installiert, die gegebenenfalls ausgetauscht
werden. Die Brennstelle versteht sich einschl.
Zuleitung NYM-J 5x4 mm² im Kabelkanal,
Sicherungsautomat B32 A, dreipolig, sowie Klemmarbeiten
für der Zuleitung im Durchlauferhitzer und in der
Elektroverteilung.
In jedem Falle ist die Rücksprache mit dem zuständigen
Bauleiter notwendig.

Brennstelle Kellerbeleuchtung

Die Beleuchtung in den Kellergängen ist neu zu
installieren.
Zu kalkulieren ist hier eine Wechselschaltung vom
Eingang zum Keller bis zum Ausgang zum Hof mit 4
Schiffsarmaturen.
Für den Hausanschlussraum ist eine neue Beleuchtung mit
einer LED-Langfeldleuchte und einer
Schalter-/Steckdosenkombination zu installieren. Die
Stichflure sind mit Ausschaltungen und
LED-Schiffsarmaturen zu installieren.
In die Brennstelle ist folgende Leistung einzurechnen:
Schalter, Schiffsarmaturen einschl. LED-Leuchtmittel
entsprechend in der Position beschriebener Anzahl,
Abzweigdose, Installationsrohr/-kanal,
Stromkreiszuleitung etc..

Brennstelle Dachboden

Der Trockenraum sowie die Abstellräume auf dem
Dachboden erhalten je eine Brennstelle in Ausschaltung
mit 1 bis 3 Stck. LED-Schiffsarmaturen. In die
Brennstelle ist folgende Leistung einzurechnen:
Schalter, LED-Leuchten entsprechend in der Position
beschriebener Anzahl, Abzweigdose,
Installationsrohr/-kanal, Stromkreiszuleitung etc..

Brennstelle Hausnummernleuchte

Die vorhandene Hausnummernleuchte ist neu einzuspeisen
und mit einem LED-Leuchtmittel auszustatten. In die
Brennstelle ist folgende Leistung einzurechnen:
Stromkreiszuleitung, LED-Leuchtmittel,
Installationsrohr/-kanal, etc..

Brennstelle Heizung

Die bestehende Heizungsanlage ist mit einer neuen
Stromkreiszuleitung vom Zählerschrank einzuspeisen. Die
Brennstelle versteht sich einschl. Zuleitung,
FI/LS-Schalter, Leitungs-/ u. Installationsmaterial
(Kuparohr, keine Nagelschellen) sowie Klemmarbeiten für
die Zuleitung.
Die Heizungsverteilung muss überprüft und
gegebenenfalls ausgetauscht werden. Für den Fall des
Austausches muss die Heizungsfachfirma des Hauses
hinzugezogen werden, um einen reibungslosen Betrieb zu
gewährleisten.

Brennstelle Antenne

Die Kabelfernsehanlage ist mit einer sep.
Stromkreiszuleitung vom Zählerschrank einzuspeisen. Die
Brennstelle versteht sich einschl. Leitungs-/ u.
Installationsmaterial (Kuparohr, keine Nagelschellen)
sowie Klemmarbeiten für die Zuleitung.

Brennstelle Sprechanlage

Die Sprechanlage ist neu zu verdrahten. Das Einbauen
des Netzteils, das Einverdrahten der neuen Türstation
sowie der Sprechgeräte innerhalb der Wohnung sind
Bestandteil dieser Position.

Das neue Leitungsnetz ist nicht Bestandteil dieser
Position und wird gesondert vergütet.

Brennstelle Sprechanlagenleitung

Für die neue Sprechanlage ist ein neues Leitungsnetz in
Postleitung IY(ST)Y 2x2x0,6 zu installieren. In die
Position ist das kompl. Leitungsnetz einschl.
Kleinschlitze einzukalkulieren. Ebenfalls Inhalt dieser
Position sind die neu zu montierenden Schalterdosen
entsprechend der Anzahl der Wohnungen (12 Stck.), die
erforderlichen Stemmarbeiten sowie die u. P.
Klingeltaster einschl. Namensfeld und Abdeckrahmen. Die
Leitungsführung bis in die Türstation ist ebenfalls in
die Position einzukalkulieren.

Brennstelle Treppenhausbeleuchtung

Die Treppenhausbeleuchtung ist neu zu installieren. In
die Position ist das kompl. Leitungsnetz einschl.
Leitungsschlitze einzukalkulieren. Die
Deckenbrennstellen sind ebenfalls neu zu installieren.
Die Übernahme vorhandener Leitungen ist nicht zulässig.
Es sollen Sensorleuchten angeboten werden.
Alternativ zu den Sensorleuchten ist die herkömmliche
Installation mit Tastern und Treppenlichtautomat
anzubieten. Die erforderlichen Schalterdosen,
beleuchtete u. P. Taster inkl. Abdeckrahmen sind in die
Position einzukalkulieren.

Die Lampen sind nicht Bestandteil dieser Position und
werden gesondert vergütet.

Potentialausgleich

Der Potentialausgleich ist herzustellen. Die Position
versteht sich einschließlich Lieferung u. Montage aller
erforderlichen Materialien (Erder, Potischiene,
Banderdschellen, Leitungen etc.).
Ein Tiefenerder ist ebenfalls zu kalkulieren.

Produktvorgaben

Verteilung / Zählerschrank: ABB / Striebel u. John

Automaten / Sicherungen: ABB

Treppenhausautomat: ABB, Eltako, Theben

FR-Wannenleuchte:  Fabr. Schuch, Typ:
LED-Feuchtraumleuchte Luxano 167 15L34 Basic

Sensorleuchte:  Steinel, Typ RS PRO LED S1 NW

Treppenhausleuchte:  Fabrikat RZB, Typ Flat Basic D
370mm, Artikel-Nr.  211059.002

LED-Leuchtmittel: Fabr. Osram, Typ: LED STAR CLASSIC A
60 8 W/827 E27 CL

*Hinweis*
Die Fernmeldeleitungen sind vom APL ( bzw. der
zukünftigen und mit der Bauleitung abgestimmten
Position ) bis zur TAE-Dose zu verlegen. Die TAE-Dose
wird, wenn nicht anders abgestimmt in der Mitte der
Diele installiert. Hier ist gegebenenfalls eine
Abstimmung mit der Telekom bezüglich der Lieferung der
Telefondosen notwendig.
Im Treppenhaus erfolgt die Installation im Leerrohr,
in der Wohnung im Kabelkanal.
Die Sprechanlagen-Leitungen für die sowie Türöffner und
Etagenklingeltaster erfolgt unter Putz bzw. mit der
Bauleitung abgestimmt.

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

### Bereich 1 Kurfürstenstr. 148- Klingelanlage

#### Abschnitt 1.1 Baustelleneinrichtung / Demontage

*Hinweis*
Die Altanlage (Geräte, Sprechstellen, etc.) sind nach
Fertigstellung bzw. im Zuge der Fertigstellung der
neuen Anlage zu demontieren und zu entsorgen. Die
Abrechnung erfolgt pauschal als 1 Stck..

**1.1.10 Baustelleneinrichtung**
Liefern und vorhalten aller zur Ausführung der Arbeiten
benötigten
Geräte und Werkzeuge.
Menge: 1,000 psch

**1.1.20 Demontage Altanlage**
Altanlage demontieren, Leistung wie beschrieben
inklusive Abtransport und fachgerechter Entsorgung der
demontierten Anlagenteile
Menge: 1,000 Stck

**1.1.30 Mieteranschreiben**
Anfertigen und Aushängen von Mieterinformatiuonen
inklusive Einwurfsendung je Mieter und inklusive
Koordination
Menge: 1,000 Stck

#### Abschnitt 1.2 Unterverteilung

**1.2.10 FR aP Unterverteilung**
Verteilung FR aP zur Aufnahme der neuen
Peripheriegeräte liefern und montieren, inkl.
Einspeisung Zuleitung und Verdrahtung aller weiteren
Komponenten.
Der alte Sicherungsautomat ist zu nutzen.
Menge: 1,000 Stck

**1.2.20 Steuermodul 4808**
Steuermodul 4808 mit Mikrofon und Lautsprecher
liefern und montieren
Menge: 2,000 Stck

**1.2.30 Steuermodul 4808 ML Erweiterungseinheit**
Steuermodul 4808 ML Erweiterungseinheit
liefern und montieren
Menge: 2,000 Stck

**1.2.40 Bustreiber 4501S2**
Bustreiber 4501S2 liefern und montieren
Menge: 2,000 Stck

**1.2.50 Trafo 4502A**
Trafo 4502A liefern und montieren
Menge: 2,000 Stck

**1.2.60 Trafo 322**
Trafo 322 für Tableaubeleuchtung liefern und
montieren
Menge: 3,000 Stck

#### Abschnitt 1.3 Kleinspannungsinstallation

**1.3.10 Wohntelefon Fabrikat SKS**
Bus-Wohntelefon weiß, aufputz weiß in den Wohnungen
liefern, montieren und in Betrieb nehmen. inklusive
Adapterplatte

Hersteller: SKS BSH2012
Menge: 126,000 Stck

**1.3.20 Erneuerung Tableautaster**
Tableautaster aerneuern und gegen AV3
Antivandal tauschen inkl. Namensschild inkl. anteiliger
Erneuerung der Verdrahtung und Herstellung der nötigen
Sprechanlagenmatrix
Menge: 126,000 Stck

**1.3.30 Ertüchtigung Tableau**
Ertüchtigung Tableau, inklusive Beleuchtung, neuer
Verdrahtung und Verdrahtungsplan
Menge: 1,000 psch

**1.3.40 Umverdrahtung auf BUS Technik**
Umverdrahtung der vorhandenen Steigeleitung auf
BUS technik inkl. Überarbeitung der entsprechenden
Verteilerdosen im Treppenhaus bzw. innerhalb der
Wohneinheiten
Menge: 1,000 psch

**1.3.50 Türöffner wechseln**
vorhandenen Türöffner demontieren und entsorgen
inkl. Lieferung und Anschluss eines EffEff Türöffners
9-12V in schwerer antivandal Ausführung.
Menge: 1,000 Stck

#### Abschnitt 1.4 Abnahme/Provisorien

**1.4.10 Revisionsunterlagen**
Erstellen der Revisionsunterlagen nach Abschluss der
Arbeiten
inklusive Verdrahtungspläne nach WE
Menge: 1,000 psch

**1.4.20 Monteurstunde zum Nachweis**
*** Bedarfsposition ohne GB
Menge: 1,000 Std.

USt %: 19,00
